# Erdarbeiten
Angebotsaufforderung (GAEB 90, DA83)
Währung: EUR
Auftraggeber: Covivio Immobilien GmbH

## Erdarbeiten
Datum: 01.04.25

*Hinweis*
Angaben zum Baumaßnahme
1.1.  Lage der Baumaßnahmen

  46537 Dinslaken
  Am Stadtbad

1.2. Ausführungszeitraum für das Gewerk Erdarbeiten

  Anfang Juni 2025 - Ende Juli 2025
  Mitte August 2025 - Ende Oktober 2025

1.3.  Neubaumaßnahme

  3 x 5-geschossiges Wohngebäude, Erdgeschoss, 3
Obergeschosse und  Staffelgeschoss  mit 18
Wohneinheiten sowie einer vollständigen Unterkellerung.

  _  Massivbauweise
  _  Tragende Wände aus Mauerwerk und Beton
  _  Stahlbetondecken
  _  Flachdach

1.4.  Grundstückserschließung

  Die Erschließung des Grundstückes erfolgt während
der Baumaßnahme.

1.5. Lageplan

1.6. Grundriss EG

1.7. Grundriss OG

1.8 Grundriss Staffelgeschoss

1.9. Schnitt A-A

1.10. Schnitt B-B

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C)  BESONDERE TECHNISCHE VORBEMERKUNGEN
=======================================================
===============
Besondere Technische Vertragsbedingungen (ZTV)
Erd- Entwässerungs-/ u. Kanalbauarbeiten

1. Allgemein

1.1 Projektbeschreibung: Neubau eines
Mehrfamilienhauses mit Teiunterkellerung

Ortslage:  Dinslaken, Baßfeldshofd

Bauweise:  Mauerwerksbau, Stahlbetondecken,
Staffelgeschoss Holzdachstuhl
  ohne Unterkellerung

Stockwerkzahl:  Kellergeschoss (Teilunterkeller),
Erdgeschoss, Obergeschoss und  Staffelgeschoss

Besonderheiten:  Teilunterkellerung

1.2  Maßgebend für die Lieferung und Ausführung der
Leistungensind die ATV in der VOB-Teil C  und weitere
DIN-Vorschriften.

  Alle Leistungen sind nach dem zum Zeitpunkt der
Ausführung geltenden Normen,  Verordnungen,
Richtlinien etc. auszuführen.

Folgende Vorschriften sind besonders zu beachten:

DIN 18299  Nebenleistungen
DIN 18300  Erdarbeiten
DIN 18330  Maurerarbeiten
DIN 1053-1  Mauerwerk, Berechnung und Ausführung
DIN 18331  Beton-, u. Stahlbetonarbeiten

  Unfallverhütungsvorschriften/ Regeln der BG Bau
(Berufsgenossenschaft der Bauwirtschaft)
BGV  BG-Vorschriften
BGR  BG-Regel
BGI  BG-Informationen
BGG  BG-Grundsätze

BetrSichV  Betriebssicherheitsverordnung mit den
dazugehörigen Technischen Regeln ,TRBS"
a.a.R.d.T.  Die Allgemein anerkannten Regeln der
Technik

1.3
Grundsätzlich sind nur Produkte zu verarbeiten die
entsprechend der europäischen Richtlinien eine
CE-Kennzeichnung  unterliegen und besitzen.
Bezüglich der Wärmeleitfähigkeit sind zusätzlich zur
CE-Kennzeichnung nur Bauprodukte zugelassen, die zudem
einer Fremdüberwachung einer von Ländern zugelassenen
Stelle unterliegen und entprechend überwacht sind.

1.4
Einrichten und Räumen der Baustelle, vorhaltender
Baustelleneinrichtung für sämtliche in der
Leistungsbeschreibung aufgeführten Leistungen.
An- und Abfuhr, Auf- und Abbau von Geräten, Werkzeugen,
Maschinen, Fahrzeugen, Gerüsten, Baubuden, festen
Absperrvorrichtungen für die Dauer der Bauarbeiten.
Ständige Bereitstellung eines Ex-Ox-Meters zur
Feststellung eventueller Gase und des
Sauerstoffgehaltes der Luft in Schächten vor deren
Befahrung.
Unterhaltung der Zufahrtswege einschl. der Beseitigung
aller von Bauarbeiten herrührenden
Schäden und Verunreinigungen auf den für die Baustelle
benutzten Flächen und öffentlichen
Strassen.
Einholen evtl. Sperrgenehmigungen von der
Strassenverkehrsbehörde und nach deren
Auflagen Beschilderungen vornehmen, die zur
Aufrechterhaltung des Verkehrs erforderlich sind.

Das Einrichten der Baustelle, Vorhalten, Unterhalten
und Abräumen der kompletten Baustelleneinrichtung sowie
die evtl. Abstellung von Hilfskräften zur Absteckung
des Gebäudes werden nicht besonders vergütet.

1.5
Alle vom Auftragnehmer benutzten Flächen, Wege und
Straßen sind täglich zu säubern und gegen
Beschädigungen zu schützen.

1.6
Material und Unterkunftsräume werden bauseits nicht zur
Verfügung gestellt.

1.7
Strom- und Wasseranschluß sind auf dem Grundstück nicht
vorhanden.

1.8
Nach jedem Schneefall ist der Schnee auf dem
Bürgersteig im Bereich der Baustelle sofort zu
entfernen. Er darf nicht in den Rinnstein oder auf den
Fahrdamm gekehrt werden, sondern ist auf der
Bürgersteigkante anzuhäufen, sodaß die Straßenrinne zur
Aufnahme des abfießendenTauwassers frei bleibt. Auf den
Wegen ohne Bürgersteig ist ein mindestens 1 Meter
breiter Streifen des Fahrdamms durch Bestreuen mit
abstumpfenden Material oder durch Abtragen des Schnees
begehbar zu machen.
Die Straßenrinne und Sinkkästen sind für den
ungehinderten Abfluß des Wassers freizuhalten,
insbesondere ist erforderlichenfalls nach eingetretenem
Tauwetter für freibleibenden Abfluß des Wassers zu
sorgen.
Auch für die während einer Frostperiode stillgelegten
Baustellen ist der Auftragnehmer für die Schnee- und
Eisbeseitigung verantwortlich.
Die entsprechenden Satzungen der jeweilgen Gemeinden
sind einzuhalten.

1.9
Das Beseitigen von Bauschutt obliegt allein dem
Auftragnehmer und wird nicht gesondert vergütet. Die
Baustelle ist täglich stets sauber zu halten und
sämtlicher Bauschutt- und Materialreste sind regelmäßig
abzufahren.Der Auftraggeber kann jederzeit den
Auftragnehmer zur Beseitigung auffordern.

2.0 Erdarbeiten

2.1
Für sämtliche bewegten Erdmassen, dazu gehören
auchVerfüllungen und Planierungen, wird bei der
Abrechnungder verdichtete Zustand zugrunde gelegt.

2.2
Ein Wiederauffüllen zu tief abgetragener Baugruben ist
nicht statthaft. Bei einer zu tief abgetragenen
Baugrube trägt der Auftragnehmer die Kosten für die
dadurch notwendig gewordene tiefere Gründung.

2.3
Für Hinterfüllungen ist die Ziffer 3.11 der DIN 18300
zu beachten. Sie dürfen erst nach Abnahme der
Isolierung und nur mit Genehmigung der Bauleitung
erfolgen. Bauschutt und Mutterboden dürfen nicht
verwendet werden. Der Verdichtungsgrad muss mind. DPr.
0,92 - 0,95 betragen.

2.4
Die Sicherung der Baugruben und -gräben sowie die
notwendigen Absperrungen sind Sache des Auftragnehmers
und werden nicht gesondert vergütet.

2.5
Für den Verbau von Baugruben und -gräben ist DIN 4124
Baugruben und Gräben; Böschungen, Arbeitsraumarbeiten,
Verbau maßgebend.

2.6
Der Auftragnehmer hat sich vor Baubeginn über die Lage
evtl. vorhandener stillgelegter bzw. noch in Betrieb
befindlicher Versorgungsleitungen / Kanäle bei den
zuständigen, auch behördlichen Stellen, zu informieren
und, wenn erforderlich, rechtzeitig bei diesen Stellen
und bei der Bauleitung entsprechende
Sicherungsmaßnahmen zu beantragen. Das sachgerechte und
ordnungsgemäße Freilegen, sowie die Schutzmaßnahmen
während der Bauzeit werden nicht gesondert vergütet und
sind in die Einheitspreise der Positionen
einzukalkulieren, falls diese im Leistungs verzeichnis
nicht gesondert ausgeschrieben sind. Grenzsteine sind
zu sichern

2.7
Die Durchführung aller bodeneingreifenden Arbeiten
sollte mit der gebotenen Vorsicht erfolgen, da ein
Kampfmittelvorkommen nicht völlig ausgeschlossen werden
kann. Sofern der Verdacht auf Kampfmittel aufkommt,
sind die Arbeiten sofort einzustellen und eine der
nachfolgend aufgeführten Dienststellen umgehend zu
verständigen:

Mit Abgabe des Angebotes erkennt der Auftraggeber diese
ZTV uneingeschränkt an.

### Bereich 01 Am Stadtbad Haus 47

#### Abschnitt 01.01 Erdarbeiten

**01.01.0010 Einrichten u. Räumen Baustelleneinrichtung**
Einrichten und Räumen der Baustelle, vorhalten der
Baustelleneinrichtung für sämtliche in der
Leistungsbeschreibung aufgeführten Leistungen.
An- und Abfuhr, Auf- und Abbau von Geräten, Werkzeugen,
Maschinen, Fahrzeugen, Gerüsten,
Baubuden, festen Absperrvorrichtungen für die Dauer der
Bauarbeiten.
Ständige Bereitstellung eines Ex-Ox-Meters zur
Feststellung eventueller Gase und des
Sauerstoffgehaltes der Luft in Schächten vor deren
Befahrung.
Unterhaltung der Zufahrtswege einschl. der Beseitigung
aller von Bauarbeiten herrührenden
Schäden und Verunreinigungen auf den für die Baustelle
benutzten Flächen und öffentlichen
Strassen.
Einholen evtl. Sperrgenehmigungen von der
Strassenverkehrsbehörde und nach deren
 Auflagen Beschilderungen vornehmen, die zur
Aufrechterhaltung des Verkehrs erforderlich sind.
Menge: 1,000 psch

**01.01.0020 Fläche von Schutt u. Unrat säubern ohne Entsorgung**
Grundstücksfläche von restlichen Schutt  und Unrat von
anderen Handwerkern bzw.  Firmen säubern, alles
anfallende Material verladen und zur unternehmereigenen
Kippe abfahren.
Entsorgungskosten werden gesondert vergütet.

Schutt u. Unrat des Auftragnehmers ist ohne Berechnung
zu entsorgen.
Menge: 1400,000 m²
Zuordnung: 312

**01.01.0030 obere Grasnarbenschicht abtragen, abfahren und entsorgen**
Obere Grasnarbenschicht abtragen, abfahren und
entsorgen
i.M. : 10 cm
Menge: 1400,000 m²

**01.01.0040 Oberboden abtragen und entsorgen**
Oberboden (Mutterboden) der Bodenklasse 1 abtragen,
abfahren und entsorgen.

Abtragsdicke:  i. M. 30 cm
Menge: 1400,000 m²
Zuordnung: 312

**01.01.0050 Baustrasse herstellen**
Baustraße ungebunden herstellen. Ausführung als
Kalksteinschotter (HKS) 0/45, Dicke 25 cm, Abrechnung
in Fahrbahnachse.
Menge: 190,000 m2

**01.01.0060 Baugrubenaushub abfahren (BKL.3-4)**
Baugrubenaushub und profilgerechtes Herstellen des
Grobplanums der Baugrube, als Maschinenaushub; das
Aushubmaterial ist nach Wahl des Auftragnehmers zu
beseitigen.

Aushubtiefe:  i. M.  2,80 m
Bodenklasse:  3 - 4
(Bodengutachten kann eingesehen werden)
Menge: 1392,530 m3
Zuordnung: 312

**01.01.0070 Baugrubenaushub seitl. lagern (BKL 3-4)**
*** Bedarfsposition ohne GB
Bodenaushub für die Baugrube als Maschinenaushub
profil- gerecht lösen und außerhalb der Baugrube im
Baustellen- bereich seitlich zur späteren
Wiederverwendung als Hinterfüllmateriallagern.

Aushubtiefe:  bis 2,80 m
Bodenklasse:  3 - 4
Menge: 1,000 m3
Zuordnung: 312

**01.01.0080 Aushub für Streifenfundamente (BKL 3-4), abfahren**
*** Bedarfsposition ohne GB
Fundamentaushub (ggf. in Handarbeit) für Streifen- und
Einzelfundamente, einschl. Aufladen des
überschüssigenAushubmaterials undAbfahren auf eine vom
Auftragnehmer zu bestimmende Kippe einschl.
Kippgebühren.

Bodenklasse: 3 - 4
Menge: 1,000 m3
Zuordnung: 312

**01.01.0090 Aushub für Streifenfundamente (BKL 3-4), seitl. lagern**
*** Bedarfsposition ohne GB
Fundamentaushub (ggf. in Handarbeit) für Streifen- und
Einzelfundamente seitl. auf der Baustelle lagern.

max. Entfernung:  i.M. 10 m
Bodenklasse:  3 - 4
Menge: 1,000 m3
Zuordnung: 312

**01.01.0100 Zul. Handschachtung**
Zulage für Handschachtung nach Absprache mit der
Bauleitung
Menge: 5,000 m3
Zuordnung: 312

#### Abschnitt 01.02 Entwässerung u. Schächte

**01.02.0010 Aushub für Entwässerung i.M. 1,00 m**
Rohrgräben für Entwässerungsgrund- leitungen bis d =
150mm ausheben, nach der Leitungsverlegung verfüllen,
einschl. Abtransport der verdrängten Bodenmassen zur
unternehmer- eigenen Kippe.

Grabentiefe:  i. M. 100 cm
Menge: 159,800 m
Zuordnung: 312

**01.02.0020 KG-Leitungen, DN 100 mm**
KG-Leitungen, 1. Wahl, nach Plan im Gefälle in Gräben
auf Betonunterbau, WU, verlegen, einschl. aller
Formteile wie Bögen in allen erforderlichen
Gradstellungen, Doppelmuffen, Abzweigen,
Reduzierstücken, Anschlußformteilen, einschl. des
Abdichtens
der Steckmuffen mittels Rollringen für Grundleitung.

Gefälle:  ca. 2 % gem. EW-Planung
Größe:  DN 100
Formteile:  ca. 40 St.
Menge: 6,400 m
Zuordnung: 312

**01.02.0030 KG-Leitungen, DN 125 mm**
*** Bedarfsposition ohne GB
KG-Leitungen, 1. Wahl, nach Plan im Gefälle in Gräben
auf Betonunterbau, WU, verlegen, einschl. aller
Formteile wie Bögen in allen erforderlichen
Gradstellungen, Doppel- muffen, Abzweigen,
Reduzierstücken, Anschlußformteilen, einschl. des
Abdichtens
der Steckmuffen mittels Rollringen für Grundleitung.

Gefälle:  ca. 2 % gem. EW-Planung
Größe:  DN 125
Formteile:  ca. 25 St.
Menge: 1,000 m
Zuordnung: 312

**01.02.0040 KG-Leitungen, DN 150 mm**
*** Bedarfsposition ohne GB
KG-Leitungen, 1. Wahl, nach Plan im Gefälle in Gräben
auf Betonunterbau, WU, verlegen, einschl. aller
Formteile wie Bögen in allen erforderlichen
Gradstellungen, Doppelmuffen, Abzweigen,
Reduzierstücken, Anschlußformteilen, einschl. des
Abdichtens
der Steckmuffen mittels Rollringen für Grundleitung.

Gefälle:  ca. 2 % gem. EW-Planung
Größe:  DN 150
Formteile:  ca. 75 St.
Menge: 1,000 m
Zuordnung: 312

**01.02.0050 KG-Leitungen, DN 200 mm**
KG-Leitungen, 1. Wahl, nach Plan im Gefälle in Gräben
auf Betonunterbau, WU, verlegen, einschl. aller
Formteile wie Bögen in allen erforderlichen
Gradstellungen, Doppelmuffen, Abzweigen,
Reduzierstücken, Anschlußformteilen, einschl. des
Abdichtens
der Steckmuffen mittels Rollringen für Grundleitung.

Gefälle:  ca. 2 %
Größe:  DN 200
Formteile:  ca. 10 St.
Menge: 160,000 m
Zuordnung: 312

**01.02.0060 Hinterfüllung m. Lagermaterial**
*** Bedarfsposition ohne GB
Vorhandenes Aushubmaterial an der Lagerstelle innerhalb
der Baustelle aufladen, transportieren und
profilgerecht nach Angabe der Bauleitung für
Auffüllungen und Hinterfüllungen incl. Verdichten,
Verdichtungsgrad mind. DPr 0,92 bis 0,95,  außerhalb
von Gebäuden einbauen.

Transportweite  :  i. M. 25 m
Bodenklasse  :  3  4
Menge: 1,000 m3
Zuordnung: 312

**01.02.0070 Hinter- bzw. Auffüllung mit Füllsand**
Liefern von Füllsand und profilgerechtes, lagenweise
Hinter- bzw. Auffüllen von Fundamenten, Kellerwänden
und  Über- schütten von Baukörpern, incl. Verdichten,
Verdichtungsgrad mind. DPr 0,92 bis 0,95; die Arbeiten
sind nach Angabe der Bauleitung nach Baufortschritt
durchzuführen.
Menge: 189,690 m3
Zuordnung: 312

**01.02.0080 Kalksandsteinschotter liefern und einbauen**
Liefern von Kalksandsteinschotter und profilgerechtes,
lagenweise einbauen

0/45 HKS
Menge: 384,160 m3

**01.02.0090 PE-Folie, 0,5 mm, auf Böschung**
PE-Folie, 0,5 mm stark, auf Böschungswände verlegen,
Stöße überlappt.
Menge: 374,920 m²
Zuordnung: 312

**01.02.0100 Bodenaustausch mit Kalksandsteinschotter 0-45**
Bodenaustausch, Baugrubenaushub als Maschinenaushub;
das Aushubmaterial ist nach Wahl des Auftragnehmers zu
beseitigen.

Aushubtiefe:  ca.  3,00-4,00 m
Bodenklasse:  2 - 3

Kalksteinschotter 0-45 mm für Auffüllungen liefern und
lagen- weise profilgerecht auf der Baugrubensohle
einbauen und fachgerecht verdichten.
Menge: 25,000 m3
Zuordnung: 312

**01.02.0110 Hausanschlussschacht Schmutz- und Regenentwässerung (DN400)**
Spül-, Kontroll- und Sammelschacht DN 300 aus PE,
Bauhöhe 80 cm

Spül-, Kontroll- und Sammelschacht DN 300 mit
Sandfang, Bauhöhe = 80 cm, Nutzhöhe 65 cm,
Material Polyethylen (PE), Farbe blau,
bestehend aus

- Grundkörper mit Schachtboden

- 3 Zuläufen KG-Muffe DN 200,

- 1 Blindstopfen und arretierbarer

- Schachtabdeckung aus Kunststoff, belastbar

mit 100 kg.

Schacht liefern und lotrecht auf Schottersohle
einbauen.

Hersteller: FRÄNKISCHE
System: uni-control
oder gleichwertig
Menge: 4,000 Stck

**01.02.0112 Schacht Aufsetzrohr**
Schacht-Aufsetzrohr DN 300 aus PE, Nutzlänge 0,80 m,
mit glatter Innenwandung und außenseitiger
Profilierung, Farbe blau, inkl. verbundener Muffe,
liefern, auf planmäßige Höhe kürzen und auf vorhandenem
Steigrohr lotrecht einbauen.

Hersteller: FRÄNKISCHE

System: uni-control

oder gleichwertig
Menge: 16,000 Stck

**01.02.0130 Schacht,LW 1000,T bis 2.50 m, Gerinne DN 200**
Schacht, rund, lichte Weite 1000 mm, liefern und
einbauen, einschl. der notwendigen Erdarbeiten.
Betonfertigteile gem. DIN 4034-1, mit Schachtunterteil,
Schachtringe, Schachthals, Auflagering, Anschlüsse für
gelenkige Einbindung der Rohre mit Muffe, Fugendichtung
mit Dichtring aus Elastormeren DIN 4060,
Steigeinrichtung, Ausführung Gußeisen,zweiläufig,
Auskleidung Gerinne und Auftritt mit Zementestrich ZE
20 DIN 18560, Berme bis Rohrscheitel hochgezogen

Rohranschlüsse
1 Zulauf DN 200 (PVC-U),
1 Ablauf DN 200 (PVC-U)

Lichte Schachttiefe: bis 2,50m gem . EW-planung
Menge: 2,000 Stck
Zuordnung: 309

**01.02.0131 Schachtabdeckung Klasse D 400 DIN EN 124/DIN 1229, liefern und verlegen**
Schachtabdeckung aus Guss, Klasse B, ohne
Lüftungsöffnungen mit Betonring

Schachtabdeckung aus Guss, Klasse B, ohne
Lüftungsöffnungen, bestehend aus Betonrahmen und
Gussabdeckung, liefern und versetzen.

Hersteller: FRÄNKISCHE

System: uni-control

Produkt: Schachtabdeckung

oder gleichwertig
Menge: 6,000 Stck
Zuordnung: 309

#### Abschnitt 01.03 Lichtschachtenwässerung

**01.03.0010 Dränleitung DN 100**
Dränleitung DIN 4095, als Vollsickerrohr, aus PVC-U,
Rohr nach DIN 1187 Form A,
Schlitzbreite 1,2 mm, DN 100, für die Entwässerung der
Lichtschächte liefern u..
im Baugrubenbereich im Zuge der Rückverfüllung
waagerecht verlegen.
Menge: 44,000 m

**01.03.0020 Lichtschachtanschluss**
Anschluss des Dränagerohrs an den Standard-Lichtschacht
-Entwässerungsanschluss, D = 80 mm, einschl.
notwendigem Reduzierstück bzw. Anschlußformteil
hwerstellen
Menge: 10,000 Stck

**01.03.0030 Kessel-Pumpstation Aquapump**
KESSEL-Pumpstation Aquapump Medium Mono, GTF 1200,
800-1250 mm, Klasse B
Pumpstation fmit überflutbarer Pumpe u.
Rückflussverhinderer.
Sammelbehälter LW 600 aus Kunststoff (PE-LLD) mit
offenem Pumpenraum und universalen
Anschlussmöglichkeiten.
Abwasserart:  fäkalienfrei
Einbausituation:  Einbau ins Erdreich
Anlagenart:  Einzelanlage
Aufstellung:  Nassaufstellung
Pumpensteuerung:  Schwimmerschalter
Norm:  EN 12050-2
Fördereinrichtung:  Pumpe GTF 1200
Leitungsschutz:  C 16 A
Schutzart Pumpe:  IP 68 (3m)
Schutzklasse:  I

liefern u. einbauen, einschl. notwendiger Erdarbeiten
u. Anbindung der Dränageleitungen.
Menge: 1,000 Stck

**01.03.0040 Anschluss an Regenenrwässerungsleitung**
Anschluss der Druckwasserleitung an die Grundleitung
der Regenentwässerung herstelln, einschl. notwendiger
Reduzierstücke u. Anschlußformteile.
Menge: 1,000 Stck

### Bereich 02 Am Stadtbad Haus 49

#### Abschnitt 02.01 Erdarbeiten

**02.01.0010 Haus Nr. 49**
Baugleich zu Haus Nr. 47
Menge: 1,000 Stk

### Bereich 03 Am Stadtbad Haus 51

#### Abschnitt 03.01 Erdarbeiten

**03.01.0010 Haus Nr. 51**
Baugleich zu Haus Nr. 47
Menge: 1,000 Stk

USt %: 19,00
